# Interruptor diferencial modular, "SCHNEIDER ELECTRIC"

- Propietat de l'arxiu: CYPE INGENIEROS, S.A.
- Format: FIEBDC-3/2002
- Divisa: EUR
- Costos indirectes: 3.00 %
- IVA: 21.00 %

## I Instal·lacions

### IE Elèctriques

#### IEX Aparellatge

**IEX064** U Interruptor diferencial modular, "SCHNEIDER ELECTRIC".
Interruptor diferencial instantani, bipolar (2P), intensitat nominal 25 A, sensibilitat 10 mA, classe AC, model iID A9R10225 "SCHNEIDER ELECTRIC", de 36x96x69 mm, muntatge sobre carril DIN, amb connexió mitjançant borns de caixa per a cables de coure. Totalment muntat, connexionat i provat.
Inclou: Muntatge i connexionat de l'element.
Criteri d'amidament de projecte: Nombre d'unitats previstes, segons documentació gràfica de Projecte.
Criteri de mesura d'obra: Es mesurarà el nombre d'unitats realment executades segons especificacions de Projecte.

| Codi | Ut | Descripció | Rendiment | Preu | Import |
|---|---|---|---|---|---|
| mt35ase310aa | U | Interruptor diferencial instantani, bipolar (2P), intensitat nominal 25 A, sensibilitat 10 mA, classe AC, model iID A9R10225 "SCHNEIDER ELECTRIC", de 36x96x69 mm, muntatge sobre carril DIN, amb connexió mitjançant borns de caixa per a cables de coure, segons UNE-EN 61008-1. (material) | 1.000 | 497.16 | 497.16 |
| mo003 | h | Oficial 1ª electricista. (mà d'obra) | 0.300 | 29.34 | 8.80 |
| % | % | Costos directes complementaris | 2 % | 505.96 | 10.12 |
|  |  | Costos directes |  |  | 516.08 |
