# Relé diferencial

- Propietat de l'arxiu: CYPE INGENIEROS, S.A.
- Format: FIEBDC-3/2002
- Divisa: EUR
- Costos indirectes: 3.00 %
- IVA: 21.00 %

## I Instal·lacions

### IE Elèctriques

#### IEX Aparellatge

**IEX205** U Relé diferencial.
Relé diferencial electrònic, amb monitoratge del corrent de fuita a terra, ajust de la intensitat de disparament de 0,03 a 30 A, ajust del temps de disparament de 0 a 4,5 s, model Vigirex RH99M 56173 "SCHNEIDER ELECTRIC", amb control permanent de l'alimentació, del circuit toroide-relé diferencial i de l'electrònica interior, de 54x97x74 mm, muntatge sobre carril DIN, amb transformador toroïdal tancat per a relé diferencial, de 30 mm de diàmetre útil per al pas de cables, tipus TA30, model 50437. Totalment muntat, connexionat i provat.
Inclou: Muntatge i connexionat de l'element.
Criteri d'amidament de projecte: Nombre d'unitats previstes, segons documentació gràfica de Projecte.
Criteri de mesura d'obra: Es mesurarà el nombre d'unitats realment executades segons especificacions de Projecte.

| Codi | Ut | Descripció | Rendiment | Preu | Import |
|---|---|---|---|---|---|
| mt35ase500a | U | Relé diferencial electrònic, amb monitoratge del corrent de fuita a terra, ajust de la intensitat de disparament de 0,03 a 30 A, ajust del temps de disparament de 0 a 4,5 s, model Vigirex RH99M 56173 "SCHNEIDER ELECTRIC", amb control permanent de l'alimentació, del circuit toroide-relé diferencial i de l'electrònica interior, de 54x97x74 mm, muntatge sobre carril DIN. (material) | 1.000 | 332.48 | 332.48 |
| mt35ase520a | U | Transformador toroïdal tancat per a relé diferencial, de 30 mm de diàmetre útil per al pas de cables, tipus TA30, model 50437 "SCHNEIDER ELECTRIC". (material) | 1.000 | 116.91 | 116.91 |
| mo003 | h | Oficial 1ª electricista. (mà d'obra) | 0.599 | 29.34 | 17.57 |
| % | % | Costos directes complementaris | 2 % | 466.96 | 9.34 |
|  |  | Costos directes |  |  | 476.30 |
