# Interruptor diferencial modular, "SCHNEIDER ELECTRIC"

- Propietat de l'arxiu: CYPE Ingenieros S.A.
- Format: FIEBDC-3/2016
- Programa: Generador de preus de la construcció. CYPE Ingenieros, S.A.
- Data: 30/09/2024
- Divisa: EUR
- Costos indirectes: 3 %
- IVA: 21 %

## I Instal·lacions

### IE Elèctriques

#### IEX Aparellatge

**IEX064** U Interruptor diferencial modular, "SCHNEIDER ELECTRIC".
Interruptor diferencial instantani, bipolar (2P), intensitat nominal 25 A, sensibilitat 30 mA, classe AC, model iID A9R60225 "SCHNEIDER ELECTRIC", de 36x96x69 mm, muntatge sobre carril DIN, amb connexió mitjançant borns de caixa per a cables de coure. Totalment muntat, connexionat i provat.
Inclou: Muntatge i connexionat de l'element.
Criteri d'amidament de projecte: Nombre d'unitats previstes, segons documentació gràfica de Projecte.
Criteri de mesura d'obra: Es mesurarà el nombre d'unitats realment executades segons especificacions de Projecte.

| Codi | Ut | Descripció | Rendiment | Preu | Import |
|---|---|---|---|---|---|
| mt35ase300a | U | Interruptor diferencial instantani, bipolar (2P), intensitat nominal 25 A, sensibilitat 30 mA, classe AC, model iID A9R60225 "SCHNEIDER ELECTRIC", de 36x96x69 mm, muntatge sobre carril DIN, amb connexió mitjançant borns de caixa per a cables de coure, segons UNE-EN 61008-1. (material) | 1 | 70.96 | 70.960 |
| mo003 | h | Oficial 1ª electricista. (mà d'obra) | 0.3 | 29.34 | 8.802 |
| % | % | Costos directes complementaris | 2 % | 79.762 | 1.595 |
|  |  | Costos directes |  |  | 81.357 |

## Recursos

**mt35ase300a** U Interruptor diferencial instantani
Dades tècniques: Cost energètic 19.743 MJ; Emissió de CO2 1.067 kg
Residus:
- embalatge: re150101 Envasos de paper i cartró. (component de residu); rendiment 0.034 kg; Codi LER 15 01 01; Massa de l'element 1 kg; Volum 0.001333 m3
