# Relé diferencial

- Propietat de l'arxiu: CYPE Ingenieros S.A.
- Format: FIEBDC-3/2016
- Programa: Generador de preus de la construcció. CYPE Ingenieros, S.A.
- Data: 30/09/2024
- Divisa: EUR
- Costos indirectes: 3 %
- IVA: 21 %

## I Instal·lacions

### IE Elèctriques

#### IEX Aparellatge

**IEX205** U Relé diferencial.
Relé diferencial electrònic, amb monitoratge del corrent de fuita a terra, ajust de la intensitat de disparament de 0,03 a 30 A, ajust del temps de disparament de 0 a 4,5 s, model Vigirex RH99M 56173 "SCHNEIDER ELECTRIC", amb control permanent de l'alimentació, del circuit toroide-relé diferencial i de l'electrònica interior, de 54x97x74 mm, muntatge sobre carril DIN, amb transformador toroïdal tancat per a relé diferencial, de 30 mm de diàmetre útil per al pas de cables, tipus TA30, model 50437. Totalment muntat, connexionat i provat.
Inclou: Muntatge i connexionat de l'element.
Criteri d'amidament de projecte: Nombre d'unitats previstes, segons documentació gràfica de Projecte.
Criteri de mesura d'obra: Es mesurarà el nombre d'unitats realment executades segons especificacions de Projecte.

| Codi | Ut | Descripció | Rendiment | Preu | Import |
|---|---|---|---|---|---|
| mt35ase500a | U | Relé diferencial electrònic, amb monitoratge del corrent de fuita a terra, ajust de la intensitat de disparament de 0,03 a 30 A, ajust del temps de disparament de 0 a 4,5 s, model Vigirex RH99M 56173 "SCHNEIDER ELECTRIC", amb control permanent de l'alimentació, del circuit toroide-relé diferencial i de l'electrònica interior, de 54x97x74 mm, muntatge sobre carril DIN. (material) | 1 | 332.48 | 332.480 |
| mt35ase520a | U | Transformador toroïdal tancat per a relé diferencial, de 30 mm de diàmetre útil per al pas de cables, tipus TA30, model 50437 "SCHNEIDER ELECTRIC". (material) | 1 | 116.91 | 116.910 |
| mo003 | h | Oficial 1ª electricista. (mà d'obra) | 0.599 | 29.34 | 17.575 |
| % | % | Costos directes complementaris | 2 % | 466.965 | 9.339 |
|  |  | Costos directes |  |  | 476.304 |

## Recursos

**mt35ase500a** U Relé diferencial electrònic
Dades tècniques: Cost energètic 28.198 MJ; Emissió de CO2 1.515 kg
Residus:
- embalatge: re150101 Envasos de paper i cartró. (component de residu); rendiment 0.038 kg; Codi LER 15 01 01; Massa de l'element 1 kg; Volum 0.001333 m3
