# Contactor

- Propietat de l'arxiu: CYPE Ingenieros S.A.
- Format: FIEBDC-3/2016
- Programa: Generador de preus de la construcció. CYPE Ingenieros, S.A.
- Data: 30/09/2024
- Divisa: EUR
- Costos indirectes: 3 %
- IVA: 21 %

## I Instal·lacions

### IE Elèctriques

#### IEX Aparellatge

**IEX235** U Contactor.
Minicontactor, tripolar (3P) (3NO), intensitat nominal 6 A, tensió de bobina 24 V, potència assignada d'ús 2,2 kW, model TeSys K LC1K0601B7 "SCHNEIDER ELECTRIC", amb un contacte auxiliar 1NT, connexions per cargols d'estrep, muntatge sobre carril DIN (35 mm) o fixació amb cargols de 4 mm de diàmetre. Totalment muntat, connexionat i provat.
Inclou: Muntatge i connexionat de l'element.
Criteri d'amidament de projecte: Nombre d'unitats previstes, segons documentació gràfica de Projecte.
Criteri de mesura d'obra: Es mesurarà el nombre d'unitats realment executades segons especificacions de Projecte.

| Codi | Ut | Descripció | Rendiment | Preu | Import |
|---|---|---|---|---|---|
| mt35asa040abk1 | U | Minicontactor, tripolar (3P) (3NO), intensitat nominal 6 A, tensió de bobina 24 V, potència assignada d'ús 2,2 kW, model TeSys K LC1K0601B7 "SCHNEIDER ELECTRIC", amb un contacte auxiliar 1NT, connexions per cargols d'estrep, muntatge sobre carril DIN (35 mm) o fixació amb cargols de 4 mm de diàmetre. (material) | 1 | 41.1 | 41.100 |
| mo003 | h | Oficial 1ª electricista. (mà d'obra) | 0.42 | 29.34 | 12.323 |
| % | % | Costos directes complementaris | 2 % | 53.423 | 1.068 |
|  |  | Costos directes |  |  | 54.491 |

## Recursos

**mt35asa040abk1** U Minicontactor, tripolar (3P) (3NO)
Dades tècniques: Cost energètic 39.466 MJ; Emissió de CO2 2.103 kg
Residus:
- embalatge: re150101 Envasos de paper i cartró. (component de residu); rendiment 0.033 kg; Codi LER 15 01 01; Massa de l'element 1 kg; Volum 0.001333 m3
