# Interruptor-seccionador modular

- Propietat de l'arxiu: CYPE INGENIEROS, S.A.
- Format: FIEBDC-3/2002
- Divisa: EUR
- Costos indirectes: 3.00 %
- IVA: 21.00 %

## I Instal·lacions

### IE Elèctriques

#### IEX Aparellatge

**IEX020** U Interruptor-seccionador modular.
Interruptor-seccionador, bipolar (1P+N), intensitat nominal 40 A, tensió d'aïllament (Ui) 500 V, impuls de tensió màxim (Uimp) 6 kV, intensitat de curtcircuit (Icw) 20 x In durant 1 s, model iSW-NA A9S70640 "SCHNEIDER ELECTRIC", vida útil en buit 20000 maniobres, vida útil en càrrega 15000 maniobres, de 36x96x69 mm, grau de protecció IP20, muntatge sobre carril DIN (35 mm), amb possibilitat de disparament a distància a través d'una bobina. Totalment muntat, connexionat i provat.
Inclou: Muntatge i connexionat de l'element.
Criteri d'amidament de projecte: Nombre d'unitats previstes, segons documentació gràfica de Projecte.
Criteri de mesura d'obra: Es mesurarà el nombre d'unitats realment executades segons especificacions de Projecte.

| Codi | Ut | Descripció | Rendiment | Preu | Import |
|---|---|---|---|---|---|
| mt35ase700a | U | Interruptor-seccionador, bipolar (1P+N), intensitat nominal 40 A, tensió d'aïllament (Ui) 500 V, impuls de tensió màxim (Uimp) 6 kV, intensitat de curtcircuit (Icw) 20 x In durant 1 s, model iSW-NA A9S70640 "SCHNEIDER ELECTRIC", vida útil en buit 20000 maniobres, vida útil en càrrega 15000 maniobres, de 36x96x69 mm, grau de protecció IP20, muntatge sobre carril DIN (35 mm), amb possibilitat de disparament a distància a través d'una bobina, segons UNE-EN 60947-3. (material) | 1.000 | 97.80 | 97.80 |
| mo003 | h | Oficial 1ª electricista. (mà d'obra) | 0.322 | 30.63 | 9.86 |
| % | % | Costos directes complementaris | 2 % | 107.66 | 2.15 |
|  |  | Costos directes |  |  | 109.81 |
