# Interruptor en càrrega, modular

- Propietat de l'arxiu: CYPE INGENIEROS, S.A.
- Format: FIEBDC-3/2002
- Divisa: EUR
- Costos indirectes: 3.00 %
- IVA: 21.00 %

## I Instal·lacions

### IE Elèctriques

#### IEX Aparellatge

**IEX025** U Interruptor en càrrega, modular.
Interruptor en càrrega, bipolar (2P), intensitat nominal 20 A, tensió d'aïllament (Ui) 500 V, impuls de tensió màxim (Uimp) 4 kV, model iSW A9S60220 "SCHNEIDER ELECTRIC", vida útil en buit 30000 maniobres, vida útil en càrrega 30000 maniobres, de 18x77x70 mm, grau de protecció IP20, muntatge sobre carril DIN (35 mm). Totalment muntat, connexionat i provat.
Inclou: Muntatge i connexionat de l'element.
Criteri d'amidament de projecte: Nombre d'unitats previstes, segons documentació gràfica de Projecte.
Criteri de mesura d'obra: Es mesurarà el nombre d'unitats realment executades segons especificacions de Projecte.

| Codi | Ut | Descripció | Rendiment | Preu | Import |
|---|---|---|---|---|---|
| mt35ase711ma | U | Interruptor en càrrega, bipolar (2P), intensitat nominal 20 A, tensió d'aïllament (Ui) 500 V, impuls de tensió màxim (Uimp) 4 kV, model iSW A9S60220 "SCHNEIDER ELECTRIC", vida útil en buit 30000 maniobres, vida útil en càrrega 30000 maniobres, de 18x77x70 mm, grau de protecció IP20, muntatge sobre carril DIN (35 mm), segons UNE-EN 60947-3. (material) | 1.000 | 25.98 | 25.98 |
| mo003 | h | Oficial 1ª electricista. (mà d'obra) | 0.322 | 29.34 | 9.45 |
| % | % | Costos directes complementaris | 2 % | 35.43 | 0.71 |
|  |  | Costos directes |  |  | 36.14 |
