# Protector contra sobretensions transitòries, modular

- Propietat de l'arxiu: CYPE INGENIEROS, S.A.
- Format: FIEBDC-3/2002
- Divisa: EUR
- Costos indirectes: 3.00 %
- IVA: 21.00 %

## I Instal·lacions

### IE Elèctriques

#### IEX Aparellatge

**IEX076** U Protector contra sobretensions transitòries, modular.
Protector contra sobretensions transitòries, tipus 1 + 2 (ones de 10/350 µs i 8/20 µs), amb cartutx extraïble i led indicador de final de vida útil, unipolar (1P), nivell de protecció 1,5 kV, intensitat màxima de descàrrega 25 kA, model PRD1 25r 16329 "SCHNEIDER ELECTRIC", de 36x99x71 mm, grau de protecció IP20, muntatge sobre carril DIN (35 mm). Totalment muntat, connexionat i provat.
Inclou: Muntatge i connexionat de l'element.
Criteri d'amidament de projecte: Nombre d'unitats previstes, segons documentació gràfica de Projecte.
Criteri de mesura d'obra: Es mesurarà el nombre d'unitats realment executades segons especificacions de Projecte.

| Codi | Ut | Descripció | Rendiment | Preu | Import |
|---|---|---|---|---|---|
| mt35asa009a | U | Protector contra sobretensions transitòries, tipus 1 + 2 (ones de 10/350 µs i 8/20 µs), amb cartutx extraïble i led indicador de final de vida útil, unipolar (1P), nivell de protecció 1,5 kV, intensitat màxima de descàrrega 25 kA, model PRD1 25r 16329 "SCHNEIDER ELECTRIC", de 36x99x71 mm, grau de protecció IP20, muntatge sobre carril DIN (35 mm), segons IEC 61643-11. (material) | 1.000 | 391.66 | 391.66 |
| mo003 | h | Oficial 1ª electricista. (mà d'obra) | 0.257 | 29.34 | 7.54 |
| % | % | Costos directes complementaris | 2 % | 399.20 | 7.98 |
|  |  | Costos directes |  |  | 407.18 |
