# Interruptor magnètic automàtic en caixa emmotllada

- Propietat de l'arxiu: CYPE INGENIEROS, S.A.
- Format: FIEBDC-3/2002
- Divisa: EUR
- Costos indirectes: 3.00 %
- IVA: 21.00 %

## I Instal·lacions

### IE Elèctriques

#### IEX Aparellatge

**IEX202** U Interruptor magnètic automàtic en caixa emmotllada.
Interruptor automàtic magnètic en caixa emmotllada, tripolar (3P), intensitat nominal 25 A, poder de tall 36 kA a 400 V, model Compact NSX100F LV429828, "SCHNEIDER ELECTRIC", unitat de control electrònica Micrologic 2.2-M, amb protecció de motor, de 105x161x86 mm. Totalment muntat, connexionat i provat.
Inclou: Muntatge i connexionat de l'element.
Criteri d'amidament de projecte: Nombre d'unitats previstes, segons documentació gràfica de Projecte.
Criteri de mesura d'obra: Es mesurarà el nombre d'unitats realment executades segons especificacions de Projecte.

| Codi | Ut | Descripció | Rendiment | Preu | Import |
|---|---|---|---|---|---|
| mt35ase530j | U | Interruptor automàtic magnètic en caixa emmotllada, tripolar (3P), intensitat nominal 25 A, poder de tall 36 kA a 400 V, model Compact NSX100F LV429828, "SCHNEIDER ELECTRIC", unitat de control electrònica Micrologic 2.2-M, amb protecció de motor, de 105x161x86 mm, segons UNE-EN 60947-2. (material) | 1.000 | 860.46 | 860.46 |
| mo003 | h | Oficial 1ª electricista. (mà d'obra) | 0.772 | 29.34 | 22.65 |
| % | % | Costos directes complementaris | 2 % | 883.11 | 17.66 |
|  |  | Costos directes |  |  | 900.77 |
