# Contactor

- Propietat de l'arxiu: CYPE INGENIEROS, S.A.
- Format: FIEBDC-3/2002
- Divisa: EUR
- Costos indirectes: 3.00 %
- IVA: 21.00 %

## I Instal·lacions

### IE Elèctriques

#### IEX Aparellatge

**IEX235** U Contactor.
Minicontactor, tripolar (3P) (3NO), intensitat nominal 6 A, tensió de bobina 24 V, potència assignada d'ús 2,2 kW, model TeSys K LC1K0601B7 "SCHNEIDER ELECTRIC", amb un contacte auxiliar 1NT, connexions per cargols d'estrep, muntatge sobre carril DIN (35 mm) o fixació amb cargols de 4 mm de diàmetre. Totalment muntat, connexionat i provat.
Inclou: Muntatge i connexionat de l'element.
Criteri d'amidament de projecte: Nombre d'unitats previstes, segons documentació gràfica de Projecte.
Criteri de mesura d'obra: Es mesurarà el nombre d'unitats realment executades segons especificacions de Projecte.

| Codi | Ut | Descripció | Rendiment | Preu | Import |
|---|---|---|---|---|---|
| mt35asa040abk1 | U | Minicontactor, tripolar (3P) (3NO), intensitat nominal 6 A, tensió de bobina 24 V, potència assignada d'ús 2,2 kW, model TeSys K LC1K0601B7 "SCHNEIDER ELECTRIC", amb un contacte auxiliar 1NT, connexions per cargols d'estrep, muntatge sobre carril DIN (35 mm) o fixació amb cargols de 4 mm de diàmetre. (material) | 1.000 | 41.10 | 41.10 |
| mo003 | h | Oficial 1ª electricista. (mà d'obra) | 0.450 | 29.34 | 13.20 |
| % | % | Costos directes complementaris | 2 % | 54.30 | 1.09 |
|  |  | Costos directes |  |  | 55.39 |
