# Interruptor automàtic magnetotèrmic, modular

- Propietat de l'arxiu: CYPE Ingenieros S.A.
- Format: FIEBDC-3/2016
- Programa: Generador de preus de la construcció. CYPE Ingenieros, S.A.
- Data: 04/07/2024
- Divisa: EUR
- Costos indirectes: 3 %
- IVA: 21 %

## I Instal·lacions

### IE Elèctriques

#### IEX Aparellatge

**IEX050** U Interruptor automàtic magnetotèrmic, modular.
Interruptor automàtic magnetotèrmic, bipolar (1P+N), intensitat nominal 6 A, poder de tall 6 kA, corba C, model iK60N A9K17606 "SCHNEIDER ELECTRIC", de 36x94x78,5 mm, grau de protecció IP20, muntatge sobre carril DIN (35 mm). Totalment muntat, connexionat i provat.
Inclou: Muntatge i connexionat de l'element.
Criteri d'amidament de projecte: Nombre d'unitats previstes, segons documentació gràfica de Projecte.
Criteri de mesura d'obra: Es mesurarà el nombre d'unitats realment executades segons especificacions de Projecte.

| Codi | Ut | Descripció | Rendiment | Preu | Import |
|---|---|---|---|---|---|
| mt35ase801aa | U | Interruptor automàtic magnetotèrmic, bipolar (1P+N), intensitat nominal 6 A, poder de tall 6 kA, corba C, model iK60N A9K17606 "SCHNEIDER ELECTRIC", de 36x94x78,5 mm, grau de protecció IP20, muntatge sobre carril DIN (35 mm), segons UNE-EN 60898-1. (material) | 1 | 52.16 | 52.160 |
| mo003 | h | Oficial 1ª electricista. (mà d'obra) | 0.322 | 29.34 | 9.447 |
| % | % | Costos directes complementaris | 2 % | 61.607 | 1.232 |
|  |  | Costos directes |  |  | 62.839 |

## Recursos

**mt35ase801aa** U Interruptor automàtic magnetotèrmic
Dades tècniques: Cost energètic 18.803 MJ; Emissió de CO2 1.017 kg
Residus:
- embalatge: re150101 Envasos de paper i cartró. (component de residu); rendiment 0.033 kg; Codi LER 15 01 01; Massa de l'element 1 kg; Volum 0.001333 m3
