# Protector contra sobretensions permanents, modular

- Propietat de l'arxiu: CYPE Ingenieros S.A.
- Format: FIEBDC-3/2016
- Programa: Generador de preus de la construcció. CYPE Ingenieros, S.A.
- Data: 04/07/2024
- Divisa: EUR
- Costos indirectes: 3 %
- IVA: 21 %

## I Instal·lacions

### IE Elèctriques

#### IEX Aparellatge

**IEX075** U Protector contra sobretensions permanents, modular.
Protector contra sobretensions permanents, unipolar (1P), tensió de disparament 255 V, per unir mecànicament a interruptors de les sèries iC60, iID, iSW-NA, iDPN N Vigi i iDPNa Vigi, model iMSU A9A26500 "SCHNEIDER ELECTRIC", de 18x82,5x68 mm, muntatge sobre carril DIN (35 mm). Totalment muntat, connexionat i provat.
Inclou: Muntatge i connexionat de l'element.
Criteri d'amidament de projecte: Nombre d'unitats previstes, segons documentació gràfica de Projecte.
Criteri de mesura d'obra: Es mesurarà el nombre d'unitats realment executades segons especificacions de Projecte.

| Codi | Ut | Descripció | Rendiment | Preu | Import |
|---|---|---|---|---|---|
| mt35asa001a | U | Protector contra sobretensions permanents, unipolar (1P), tensió de disparament 255 V, per unir mecànicament a interruptors de les sèries iC60, iID, iSW-NA, iDPN N Vigi i iDPNa Vigi, model iMSU A9A26500 "SCHNEIDER ELECTRIC", de 18x82,5x68 mm, muntatge sobre carril DIN (35 mm), segons UNE-EN 50550. (material) | 1 | 95.61 | 95.610 |
| mo003 | h | Oficial 1ª electricista. (mà d'obra) | 0.257 | 29.34 | 7.540 |
| % | % | Costos directes complementaris | 2 % | 103.150 | 2.063 |
|  |  | Costos directes |  |  | 105.213 |

## Recursos

**mt35asa001a** U Protector contra sobretensions permanents
Dades tècniques: Cost energètic 22.561 MJ; Emissió de CO2 1.216 kg
Residus:
- embalatge: re150101 Envasos de paper i cartró. (component de residu); rendiment 0.035 kg; Codi LER 15 01 01; Massa de l'element 1 kg; Volum 0.001333 m3
